# Bauzaun
Angebotsaufforderung (GAEB 90, DA83)
Währung: EUR

## BAUZAUN (offene Bauweise)
Datum: 04.03.25

*Hinweis*
A) ALLGEMEINE VORBEMERKUNGEN FÜR RAHMENVERTRAG (RV)
=======================================================
==========

A1) ALLGEMEINES

In den Positionen dieses Leistungsverzeichnisses sind
häufig wiederkehrende Reparaturarbeiten beschrieben.

Dem Rahmenvertrag liegen die "Zusätzliche
Vertragsbedingungen für die Ausführung von
Bauleistungen (Z-VOB/B)" der Covivio Immobilien GmbH,
zurzeit Stand Januar 2022 zugrunde. Für sich auf diesen
Rahmenvertrag beziehende Einzelaufträge
(Leistungsabrufe) gelten diese Vertragsbedingungen in
jedem Einzelfall als vereinbart. Sofern zukünftig als
Ersatz für die aktuell gültigen Z-VOB/B mit dem
Auftragnehmer (AN) neue Z-VOB/B vereinbart werden,
gelten für nach Gültigkeitsbeginn der neuen Z-VOB/B
beauftragte Leistungen ausschließlich die neuen
Z-VOB/B.

Für nach diesem Rahmenvertrag ausgeführte Leistungen
gelten, ergänzend zur den jeweiligen
Leistungsbeschreibungen der einzelnen Positionen, bei
evtl. Widersprüchen in nachfolgend genannter
Reihenfolge, folgende Bedingungen:

1. diese "allgemeine Vorbemerkungen für Rahmenvertrag"
(A)
2. die sich anschließenden "allgemeine technische
Vorbemerkungen" (B)
3. die sich anschließenden "besondere technische
Vorbemerkungen" (für dieses Gewerk) (C)
4. die "Zusätzliche Vertragsbedingungen für die
Ausführung von Bauleistungen Z-VOB/B"
5. Baustellenordnung nebst Anlage(n) der Covivio
Immobilien GmbH in der jeweils gültigen Fassung

Mit Unterzeichnung des RV erklärt der AN, dass von ihm
sämtliche gesetzlichen, behördlichen und
berufsgenossenschaftlichen Auflagen erfüllt werden, die
zur Ausführung der im RV beschriebenen Leistungen
erforderlich sind.

Es dürfen nur solche Materialien verwendet werden, über
die der AN das uneingeschränkte Eigentumsrecht besitzt
und die vollkommen frei von Rechten Dritter sind.

Für die Ausführung der Arbeiten ist Fachpersonal in
ausreichender Zahl einzusetzen.
Hierbei ist darauf zu achten, dass für die Ausführung
sämtlicher Arbeiten unsere Baustellenordnung in der
jeweils gültigen Fassung zu beachten ist, die dem
ausführenden Fachpersonal in geeigneter Form zur
Kenntnis zu geben ist.

A2) KUNDENDIENST

Die Arbeiten werden in bewohnten Häusern ausgeführt.

Der Auftraggeber (AG) erwartet vom AN tatkräftige
Unterstützung bei den Bemühungen, berechtigten
Mieterwünschen zu entsprechen. Dazu gehören
insbesondere folgende Verpflichtungen:

 Alle Handwerker/Mitarbeiter des AN haben die
Verpflichtung, Kunden (Mietern) höflich und hilfsbereit
zu begegnen. In Gesprächen mit den Mietern ist das
Bemühen von Covivio Immobilien, um einen verbesserten
Kundendienst herauszustellen.

A3) PREISE

Die, für die Ausführung von Leistungen nach diesem RV,
hier festgeschriebenen Preise gelten für Arbeiten bis
zum Rechnungsbetrag von höchstens 2.500, -- EURO
ausschl. Mehrwertsteuer je Einzeleinzelfall.

Soweit und sobald Überschreitungen absehbar sind, ist
hierüber der Abteilung Einkauf des AG ein schriftliches
Angebot einzureichen und eine gesonderte Vereinbarung
zu treffen.

In den Einheitspreisen sind sämtliche Kosten, wie
Lohn-, Material- und Nebenkosten, hierzu gehören auch
erforderliche Hygieneschutzartikel, enthalten,
insbesondere auch:

1) Koordination / Terminabsprache(n) mit dem(den)
Kundenbetreuer(n) / Bauleiter(n)

2) sämtliche Fahrt- und Transportkosten,

3) sämtliche tariflichen Zulagen wie z.B. Schmutz- und
Staubzulagen, Zulagen für ekelerregende
Arbeiten etc.,

4) die Gestellung, Vorhaltung und spurlose Entfernung
aller Absperrungen (ggf. auch Warnschilder)

5) Befestigungsmittel aller Art; Hilfsstoffe wie Nägel,
Bindedraht und Kleinmaterial sowie alle Baustoffe, die
zur kompletten Erstellung der Leistung erforderlich
sind,

Der Ausbau und Abtransport sowie die ordnungsgemäße
Entsorgung, einschließlich Kippgebühren, aller alter,
schadhafter Teile. Teile, für die sich der AG eine
generelle oder einzelfallbezogene Prüfung vorbehalten
hat, sind bis zu diesem Zeitpunkt, längstens jedoch für
die Dauer von 10 Wochen, vom AN vorzuhalten und dürfen
erst danach entsorgt werden.

Alle weiteren Nebenleistungen, die zur Erfüllung der in
den Leistungspositionen beschriebenen Hauptleistungen,
unter Beachtung aller einschlägigen Vorschriften,
erforderlich sind, im RV aber nicht gesondert
aufgeführt sind.

Erforderliche Zusatzleistungen, die in den
nachfolgenden Leistungspositionen nicht enthalten sind,
sind der Abteilung Einkauf des AG möglichst vor
Ausführung zur Genehmigung aufzugeben und bei
Rechnungslegung mit einem "Z" zu kennzeichnen. Die
Preise für derartige Zusatzleistungen sind auf der
Kalkulationsbasis der Einheitspreise zu kalkulieren.
Diese Z-Positionen sind so ausreichend und umfassend zu
beschreiben, dass sowohl eine sachlich-fachliche als
auch eine kalkulatorische Nachprüfung durch den AG
gewährleistet ist, hierzu gehört insbesondere die
Angabe der verfahrenen Stunden.

Die Einheitspreise des RV sind Nettopreise. Sie gelten
zuzüglich der zum jeweiligen
Leistungserbringungszeitpunkt gültigen Mehrwertsteuer.

A4) ABRECHNUNG

Eine evtl. vorhandene Position "An-/Abfahrtpauschale"
darf grundsätzlich nur einmal pro Auftrag berechnet
werden, auch wenn mehrere Anfahrten (auch an
verschiedenen Tagen) erforderlich sind. Sollten mehrere
Anfahrten aus Gründen erforderlich sein, die
ausschließlich der AG zu vertreten hat, sind diese
besonders zu begründen und als Z Position zu
kennzeichnen.

Grundsätzlich gilt, dass dies immer dann der Fall ist,
wenn die erneute Anfahrt sich auf einen durch Covivio
zu vertretenden Fehler oder Fehlverhalten begründet.
Hier beispielhaft aufgelistet, wann dies der Fall ist:

Jedwede sonstige Mehrfachanfahrt im
Verantwortungsbereich des Auftragnehmers begründet
keinen zusätzlichen Vergütungsanspruch.

Maßgebend für die Abrechnung ist das nach
Fertigstellung der Arbeiten durch den AN zu nehmende
Aufmaß, mindestens der Arbeitsbericht des Monteurs,
sowie die Bestätigung des Mieters bzw. bei
Leerwohnungen die Bestätigung des zuständigen
Kundenbetreuers/Bauleiters, dass die Leistungen
durchgeführt wurden.

Das testierte Aufmaß bzw. die Bestätigung/
Monteurbericht ist vom AN mit der Schlussrechnung
einzureichen. Ausgenommen hiervon sind Vorgänge, die
über unsere Handwerkerkopplung (HWK) abgerechnet
werden; in diesen Fällen sind die
Aufmaße/Bestätigungen/Monteurberichte vom AN, im Rahmen
der gesetzlichen Vorschriften, vorzuhalten und, auf
Verlangen des AG, jederzeit innerhalb von 7
Kalendertagen zur Prüfung einzureichen.

Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen, mit unserem Denken und Handeln, mit den
verwendeten Produkten und Lösungen. Dabei geben wir
innerhalb unserer EPAs dementsprechend
umweltverträgliche Produkte als Standard vor und
verweisen auf die sachgemäße Handhabung und Entsorgung
im Rahmen der von uns beauftragten Arbeiten.

A6) SONSTIGES

Die in diesen Bedingungen festgelegten Pflichten hat
der AN jedem Dritten aufzuerlegen, dessen er sich zur
Erfüllung dieser Pflichten bedient.

Die Einheitspreisabkommen dürfen weder ganz noch
teilweise in irgendeiner Form Dritten entgeltlich oder
unentgeltlich zugänglich gemacht werden.

*Hinweis*
B)  ALLGEMEINE TECHNISCHE VORBEMERKUNGEN FÜR
RAHMENVERTRAG
=======================================================

B1) ALLGEMEINES

Für Lieferung und Ausführung gelten neben dem
Leistungsverzeichnis:

1. die neuesten DIN-Vorschriften, VDE- und
VDI-Richtlinien

2. die Vorschriften der zuständigen Behörden (z.B.
Bauaufsicht, Gewerbeaufsicht, Brandverhütung, TÜV,
Berufsgenossenschaften und Versorgungsbetriebe,

3. Die Festlegungen des jeweiligen
Werkstoffherstellers. Die Werkstoffe müssen den
geforderten Bedingungen der Leistungsbeschreibung
entsprechen.

B2) GEBÄUDESCHÄDEN

 Falls dem AN bei der Durchführung von Arbeiten weitere
Gebäudeschäden bekannt werden (auch an anderen
Gewerken), so hat er dem zuständigen Kundenbetreuer
oder Bauleiter des AG hierüber umgehend zu
unterrichten.

B3) LAGER- UND ABSTELLFLÄCHEN

Die Errichtung von Lager- und Arbeitsplätzen ist mit
der jeweiligen Bauleitung vorher abzustimmen.

Baustoffe und Bauteile dürfen nicht in den
Treppenhäusern und/oder auf anderen Verkehrsflächen
gelagert werden.

Bauschutt darf grundsätzlich nicht im Gebäude gelagert
werden.

B4) BEDINGUNGEN FÜR DIE ENTSORGUNG VON ABFÄLLEN

Der AN ist verpflichtet, die beim AG anfallenden
Abfälle ordnungsgemäß und sofort zu entsorgen. Zu
diesem Zweck hat er die einschlägigen Gesetze,
Verordnungen und sonstigen öffentlich-rechtlichen
Vorschriften z. B. das Kreislaufwirtschafts- und
Abfallgesetz - einzuhalten. Eine Zwischenlagerung von
Abfällen ist nicht gestattet.

Sollten die für den Transport und die Entsorgung
erforderliche Genehmigungen erlöschen, ist dies dem AG
unverzüglich schriftlich mitzuteilen. Mit Übernahme der
Abfälle durch den AN gehen Eigentum, Gefahr,
Verkehrssicherungspflicht und öffentlich-rechtliche
Verantwortung auf diesen über.

Der AG behält sich vor, zu prüfen, ob der AN seinen
Pflichten nachgekommen ist. Hierzu kann der AG Einsicht
nehmen in die vom AN nach öffentlich-rechtlichen
Vorschriften zu führenden Nachweisbücher und in den
Genehmigungsbescheid der angefahrenen
Abfallentsorgungsanlage, dessen Vorlage der AN zu
bewirken hat.

Der AN hat zur Abdeckung aller - sowohl seiner als auch
die des AG sich aus der Abfallbeseitigung ergebenden
Haftungsrisiken unter Einschluss des
Gewässerschäden-Haftungsrisikos auf seine Kosten eine
Haftpflichtversicherung in ausreichender Höhe für
Personen-, Sach- und Vermögensschäden abzuschließen und
dem AG den Abschluss auf Verlangen nachzuweisen. Diese
Regelung lässt die Haftung des AN unberührt

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B5) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C) WEITERE VORBEMERKUNGEN
==============================
1.
Die Zeit der Vergütung beginnt nach der Fertigstellung
des Aufbaues und endet mit der Aufforderung des Abbaus
durch den AG.

2.
Das Aufstellen im öffentlichen Bereich bedarf einer
behördlichen Genehmigung. Diese wird bauseits
eingeholt.

3.
Das Aufstellen erfolgt nach Anweisung oder nach einer
Skizze von der Bauleitung.

4.
Wir behalten uns vor den Zaun durch Dritte umstellen zu
lassen. Falls das Umstellen durch den AN erfolgt, wird
dieser im Std.- Lohn und einer An- Abfahrt abgerechnet.

5.
Falls der Transportweg vom letztmöglichen Lkw Standort
bis zum Aufbauort länger als 15 Meter beträgt, kann der
Mehraufwand als Zusatzarbeit abgerechnet werden.
Zusatzarbeiten aufgrund von längeren Transportwegen
oder sonstigen Erschwernissen (Bauzaun am Gerüst
befestigen) werden nach Absprache mit Bauleitung in
Std- Lohn abgerechnet.
Die Abrechnung erfolgt nach tatsächlichem Mehraufwand.

6.
Der Mobilzaun ist sicher und fachgerecht aufzustellen.

7.
Beschädigung an der Mietsache oder Fehlteile sind beim
Abbau unverzüglich auf der Baustelle zu notieren und
sofort bei der Bauleitung anzuzeigen.
Eine spätere Meldung ist nicht mehr möglich.

Kosten für Fehlbestände bzw. starke beschädigten Teile
sind im Rahmenvertrag aufgeführt.

### Bereich 01 Einheitspreisabkommen Bauzaun

#### Abschnitt 01.01 An - und Abfahrt

**01.01.0020 Anfahrpauschale LKW**
Anfahrpauschale für LKW
In dieser Position sind alle Kosten der Anfahrt,
Fahrgelder, Transport von Materialien, Geräten,
Werkzeugen, sowie Abtransport nach Beendigung der
Arbeiten, enthalten. Ein zusätzliches KM - Geld wird
nicht
vergütet.
Menge: 1,000 psch

**01.01.0030 Abfahrpauschale LKW**
Abfahrpauschale für LKW
In dieser Position sind alle Kosten der  Abfahrt,
Fahrgelder, Transport von Materialien, Geräten,
Werkzeugen, sowie Abtransport nach Beendigung der
Arbeiten, enthalten. Ein zusätzliches KM - Geld wird
nicht
vergütet.
Menge: 1,000 psch

**01.01.0040 Anfahrpauschale PKW**
Abfahrpauschale für PKW
In dieser Position sind alle Kosten der  Anfahrt,
Fahrgelder, Transport von Materialien, Geräten,
Werkzeugen, sowie Abtransport nach Beendigung der
Arbeiten, enthalten. Ein zusätzliches KM - Geld wird
nicht
vergütet.
Menge: 1,000 psch

**01.01.0050 Abfahrpauschale PKW**
Abfahrpauschale für PKW
In dieser Position sind alle Kosten der  Abfahrt,
Fahrgelder, Transport von Materialien, Geräten,
Werkzeugen, sowie Abtransport nach Beendigung der
Arbeiten, enthalten. Ein zusätzliches KM - Geld wird
nicht
vergütet.
Menge: 1,000 psch

#### Abschnitt 01.02 Mobilzaun Auf-,Abbau

**01.02.0020 Aufbau Mobilzaun Grundstandzeit bis 20 Wochen**
Mobilzaun offene Bauweise 2,0m h
liefern einschl. Aufbbau
Einschließlich 1 Stck. Betonfuß und 1 Stck.
Standardschelle pro Feld zum Verschrauben

Aufbau nach Rücksprache mit Bauleitung
oder beigefügtem Plan

Beim stellen des erstens Bauzaunfeldes 1 Betonfuß
zusätzlich.

Grundvorhaltedauer: 20 Wochen
Menge: 1,000 lfm

**01.02.0030 Abbau Mobilzaun**
Abbau des Mobilzaunes.

Nach Aufforderung des AG.
Beschädigte Teile und Fehlteile sind sofort bei der BL
anzuzeigen.
Menge: 1,000 lfm

**01.02.0040 Vorhaltungswoche wie vor Pos.(Mobilzaun)**
Verlängerung der
Vorhaltung für jede weitere angef.
Woche über die Grundstandzeit hinaus.

wie Pos. 1.2.10
Menge: 1,000 lfm

#### Abschnitt 01.03 Mobilzaun Schlupftüre Zulage

**01.03.0020 Aufbau Mobilzaun Schlupftüre bis 20 Wochen**
Mobilzaun Schlupftüre 1,2m breit

liefern einschl. Aufbau
inkl. Zubehörteile

Aufbau nach Rücksprache mit Bauleitung
oder beigefügtem Plan

Grundvorhaltedauer: 20 Wochen
Menge: 1,000 Stck

**01.03.0030 Abbau Schlupftüre**
Abbau der Schlupftüre.

Nach Aufforderung des AG.
Beschädigte Teile und Fehlteile sind sofort bei der BL
anzuzeigen.
Menge: 1,000 Stck

**01.03.0040 Vorhaltungswoche wie vor Pos.(Schlupftüre)**
Verlängerung der
Vorhaltung für jede weitere angef.
Woche über die Grundstandzeit hinaus.

wie Pos. 1.3.10.
Menge: 1,000 Stck

#### Abschnitt 01.04 Mobilazun Bauzauntor Zulage

**01.04.0020 Aufbau Mobilzaun Bauzauntor bis 20 Wochen**
Mobilzaun Bauzauntor 4,2m breit
liefern einschl. Aufbau.

bestehend aus je zwei Torpfosten, Drehgelenken und
Torrollen
inkl. weiteren Zubehörteile.

Aufbau nach Rücksprache mit Bauleitung
oder beigefügtem Plan

Grundvorhaltedauer: 20 Wochen
Menge: 1,000 Stck

**01.04.0030 Abbau Bauzauntor**
Abbau Bauzauntor.

Nach Aufforderung des AG.
Beschädigte Teile und Fehlteile sind sofort bei der BL
anzuzeigen.
Menge: 1,000 Stck

**01.04.0040 Vorhaltungswoche wie vor Pos.(Bauzauntor)**
Verlängerung der
Vorhaltung für jede weitere angef.
Woche über die Grundstandzeit hinaus.

wie Pos. 1.4.10.
Menge: 1,000 Stck

#### Abschnitt 01.05 Bauzaun- Paniktüre Zulage

**01.05.0020 Aufbau Bauzaun Paniktüre bis 20 Wochen**
Mobilzaun Bauzaun- Paniktüre (Panikschloss)
liefern einschl. Aufbau.

inkl. Zubehörteile.

Aufbau nach Rücksprache mit Bauleitung
oder beigefügtem Plan

Grundvorhaltedauer: 20 Wochen
Menge: 1,000 Stck

**01.05.0030 Abbau Paniktüre**
Abbau Paniktüre

Nach Aufforderung des AG.
Beschädigte Teile und Fehlteile sind sofort bei der BL
anzuzeigen.
Menge: 1,000 Stck

**01.05.0040 Vorhaltungswoche wie vor Pos.(Paniktüre)**
Verlängerung der
Vorhaltung für jede weitere angef.
Woche über die Grundstandzeit hinaus.

wie Pos. 1.5.10.
Menge: 1,000 Stck

#### Abschnitt 01.06 Standard- Strebe Zulage

**01.06.0020 Stützstrebe für ein Mobilzaun bis 20 Wochen**
Standard Strebe für einen Mobilzaun 2,0m hoch
liefern einschl. Aufbau

inkl. Zubehörteile.

Zur Fixierung des Mobilzauns

 Aufbau nach Rücksprache mit Bauleitung
 der beigefügtem Plan

Grundvorhaltedauer: 20 Wochen
Menge: 1,000 Stck

**01.06.0030 Abbau Stützstrebe**
Abbau Stützstrebe.

Nach Aufforderung des AG.
Beschädigte Teile und Fehlteile sind sofort bei der BL
anzuzeigen.
Menge: 1,000 Stck

**01.06.0040 Vorhaltungswoche wie vor Pos. (Stützstrebe)**
Verlängerung der
Vorhaltung für jede weitere angef.
Woche über die Grundstandzeit hinaus.

wie Pos. 1.6.10.
Menge: 1,000 Stck

#### Abschnitt 01.07 Bauzaun- Plane für Mobilzaun

**01.07.0020 Bauzaun- Plane in weiß bis 20 Wochen**
Anbringung einer Bauzaun- Plane in weiß
Passend für Mobilzaun in 2,0 hoch

inkl. Befestigungsmaterial
als Einzelplane oder Rollware.

liefern einschl. Montage

schwer entflammbar

Grundvorhaltedauer: 20 Wochen
Menge: 1,000 lfm

**01.07.0030 Abbau Bauzaun- Plane**
Abbau Bauzaun- Plane.

Nach Aufforderung des AG.
Beschädigte Teile und Fehlteile sind sofort bei der BL
anzuzeigen.
Menge: 1,000 lfm

**01.07.0040 Vorhaltungswoche wie vor Pos. (Bauzaun-Plane)**
Verlängerung der
Vorhaltung für jede weitere angef.
Woche über die Grundstandzeit hinaus.

wie Pos. 1.7.10.
.
Menge: 1,000 lfm

#### Abschnitt 01.08 Bauzaunwarnleuchte/ Blinklicht

**01.08.0020 Bauzaunwarnleuchte/ Blinklicht**
Bauzaunwarnleuchte/ Blinklicht am Mobilzaun anbringen.
Funkion durch Batteriefach für 2 Batterien
Gehäusefarbe verkehrsgelb.
Streuscheibe: gelb oder rot
Menge: 1,000 Stck

**01.08.0030 Abbau Bauzaunwarnleuchte/ Blinklicht**
Abbau Bauzaunwarnleuchte/ Blinklicht .

Nach Aufforderung des AG.
Beschädigte Teile und Fehlteile sind sofort bei der BL
anzuzeigen.
Menge: 1,000 Stck

**01.08.0040 Vorhaltungswoche wie vor Pos. (Bauzaunwarnleuchte)**
Verlängerung der
Vorhaltung für jede weitere angef.
Woche über die Grundstandzeit hinaus.

wie Pos. 1.8.10.
Menge: 1,000 Stck

#### Abschnitt 01.09 Stundenlohnarbeiten

**01.09.0010 Stundenlohnarbeit/ Auszubildender**
Stunde eines Auszubildenden für nicht erfasste
Leistungen gegen besonderen Nachweis einschließlich
aller Lohnnebenkosten,
Menge: 1,000 Std.

**01.09.0020 Stundenlohnarbeit/ Helfer**
Stunde eines Helfers für nicht erfasste Leistungen
gegen besonderen Nachweis einschließlich aller
Lohnnebenkosten,
Menge: 1,000 Std.

**01.09.0030 Stundenlohnarbeit/ Fachkraft**
Stunde eines Facharbeiters für nicht erfasste
Leistungen gegen besonderen Nachweis einschließlich
aller Lohnnebenkosten,
Menge: 1,000 Std.

#### Abschnitt 01.10 Kosten für Fehlbestände bzw. starke beschädigte Teile

**01.10.0010 Bauzaunfeld**
*** Bedarfsposition mit GB
Ersatz für ein beschädigtes Teil oder Fehlteil.
Menge: 1,000 Stck

**01.10.0020 Mobilzaun Schlupftüre**
*** Bedarfsposition mit GB
Ersatz für ein beschädigtes Teil oder Fehlteil.
Menge: 1,000 Stck

**01.10.0030 Mobilazun Bauzauntor**
*** Bedarfsposition mit GB
Ersatz für ein beschädigtes Teil oder Fehlteil.
Menge: 1,000 Stck

**01.10.0040 Bauzaun- Paniktüre**
*** Bedarfsposition mit GB
Ersatz für ein beschädigtes Teil oder Fehlteil.
Menge: 1,000 Stck

**01.10.0050 Standard- Strebe**
*** Bedarfsposition mit GB
Ersatz für ein beschädigtes Teil oder Fehlteil.
Menge: 1,000 Stck

**01.10.0060 Bauzaun- Plane**
*** Bedarfsposition mit GB
Ersatz für ein beschädigtes Teil oder Fehlteil.
Menge: 1,000 m

**01.10.0070 Bauzaunwarnleuchte/ Blinklicht**
*** Bedarfsposition mit GB
Ersatz für ein beschädigtes Teil oder Fehlteil.
Menge: 1,000 Stck

**01.10.0080 Betonfuß**
*** Bedarfsposition mit GB
Ersatz für ein beschädigtes Teil oder Fehlteil.
Menge: 1,000 Stck

**01.10.0090 Standard- Schelle**
*** Bedarfsposition mit GB
Ersatz für ein beschädigtes Teil oder Fehlteil.
Menge: 1,000 Stck

**01.10.0100 Torrolle**
*** Bedarfsposition mit GB
Ersatz für ein beschädigtes Teil oder Fehlteil.
Menge: 1,000 Stck

USt %: 19,00
